# EIS 2
Angebotsaufforderung (GAEB 90, DA83)
Währung: EUR
Auftraggeber: Covivio Wohnen GmbH

## Zusätzlicher Text
LEISTUNGSÜBERSICHT

Riegel  Wohnungseingangstür:
97 Stk.
Innentüren: 107 Stk.
Tower  Wohnungseingangstür: 19 Stk.
Innentüren: 179 Stk. Bürotür: 8 Stk.

## Zusätzlicher Text
Grundstück:
EIS2 - Eiswerderstraße 12 in 13585 Berlin/Spandau

Neubauprojekt:

Das Projekt EIS-2 umfasst einen Gewerberiegel mit einem Hochhaus. Beide
Bauabschnitte erhalten eine verbindende Tiefgarage. Insgesamt sollen im
Turm 17 Wohnungen sowie eine Büro- bzw. Praxisfläche und im Erdgeschoss
ein Restaurant entstehen. Im angrenzenden Riegel werden weitere
Büroflächen und ein Boardinghouse mit 68 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 68 Apartments
Gewerbe = 1 Gewerbe (13 Büroräume, 2 Seminarräume, 1 Boarding House und
2x Geschäftsführung)

Kennzahlen EIS2:
Gewerbliche Einheiten (Insgesamt) = 43
Wohnen Turm (2.-10,OG) = 2.303 m²Office Turm (1.OG) = 269 m²Gastro
Turm (EG) = 436 m²Office Riegel (EG)  = 1.203 m²Boardinghouse Riegel
(1.-3,OG)  = 3.672 m²Summe Gewebe = 5.578 m²

BGF
Riegel: 5.738,9 m²Turm: 4.515,64 m²inkl. UG-1 und UG-2

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
Der sachliche Geltungsbereich ergibt sich ebenso wie die technische
Ausführung aus ATV:

DIN 18 355 Tischlerarbeiten und den anerkannten Regeln der Technik.

Ergänzend sind u.a. folgende ATV / DIN zu berücksichtigen:

ATV DIN 18 299  Allgemeine Regelungen für Bauarbeiten jeder Art
ATV DIN 18357  Beschlagarbeiten
ATV DIN 18361  Verglasungsarbeiten
ATV DIN 18363  Maler- und Lackierarbeiten- Beschichtungen
DIN EN 942  Holz in Tischlerarbeiten - Allgemeine Anforderungen
DIN 68 800  Holzschutz
DIN 4109 Schallschutz im Hochbau
DIN 18 101 Türen; Türen für den Wohnungsbau; Türblattgrößen, Bandsitz
und Schlosssitz;  Gegenseitige Abhängigkeit der Maße
DIN 18 111 Türzargen-Stahlzargen
DIN 18 251 Schlösser - Einsteckschlösser und Mehrfachverriegelungen -
Begriffe und Maße
DIN 18 255 Baubeschläge- Türdrücker, Türschilder und Türrosetten
DIN 18 257 Baubeschläge- Schutzbeschläge - Begriffe, Maße,
Anforderungen, Kennzeichnungen
RAL-RG 607/8
Tür- und Sicherheitstürbänder - Gütesicherung
VdS_Richtlinien 2113, 2156, 2201, 2225
Türschilder, Schließzylinder, Zylinderschlösser, Schließbleche
Herausgeber: VdS Schadenverhütung, Köln

Weiterhin gelten sämtliche europäischen und nationalen Vorschriften,
Merkblätter, Stoff- und Prüfnormen usw. jeweils in ihrer aktuellen
Fassung sowie die Herstellerverarbeitungsangaben, Zulassungen und
Empfehlungen der jeweiligen Fachverbände.

## Holzinnentüren
Datum: 26.06.24

*Hinweis*
Leitbeschreibung Eingangstüren Wohnungen & Gewerbe:

Lieferung von Wohnungseingangstüren als komplett
einbaufertiges dicht- und selbstschließendes
Schallschutztürelement einschließlich fachgerechtem
Einbau.

Anforderungen:
Siehe Einträge im Kurztext zur Position.

Weitere Anforderungen:
Klimaklasse II  (Wohnungseingangstüren)Klimaklasse II
(Bürotüren)Beanspruchungsgruppe S
(Wohnungseingangstüren)Beanspruchungsgruppe S
(Bürotüren)Tür bestehend aus:
Türblätter für 1-flg. Türen oder 2-flg-Türen DIN
links/rechts einbaubar:

Konstruktion:
Vollspanplatten- bzw.
Spezialschallschutzeinlage.Massivholzrahmen,
Türblattdicke: 70 mm gem. HerstellerRahmen- und
Schlossverstärkungen auf beiden Seiten, aus
wasserfestem, blockverleimtem Hartholz.Einlagen, Rahmen
und Verstärkungen beidseitig mit Hartfaserplatten/HDF,
d ca. 3-4 mm, abgesperrt.Oberfläche:
- Türblatt beidseitig beschichtet mit hochwertiger
Weißlack-Oberfläche
Farbe: verkehrsweiß, RAL 9016

Kantenausbildung:
- 3-seitiger verdeckter Hartholzeinleimer aus
Massivholz, mit weiß beschichteter Aufdeckseite wie
Türblattoberfläche.

Zarge:

Holzzarge:
- Mehrteilige Holzumfassungszarge mit Falz / Doppelfalz
(je nach technischer Erfordernis und Zulassung) für
gefalzt einschlagendes Türblatt auf druckfester
Hinterklotzung und Verfüllung gemäß Zulassung /
Prüfzeugnis für technische Anforderungen (Brandschutz,
Schallschutz sowie Einbruchhemmung)
- Oberfläche lackiert wie Türblattoberfläche
-Einbau in Massiv- oder Trockenbauwände, Wanddicken von
10,0 bis 25,0 cm

Sonstige Anforderungen an die Zarge:
- Verdeckte Befestigung. Ecken auf Gehrung gearbeitet.
- 3-seitig umlaufende Spezialdichtung farblich
abgestimmt.

Oder:

Stahlblech-Umfassungszarge:
-  Mehrteilige Stahlblech-Umfassungszarge (nach
technischer Erfordernis und Zulassung / DIN 18111)
für gefalzt einschlagendes Türblatt auf druckfester
Hinterklotzung und Verfüllung gemäß Zulassung /
Prüfzeugnis für technische Anforderungen (Brandschutz,
Schallschutz sowie Einbruchhemmung)
- Oberfläche verzinkt, grundiert.

Sonstige Anforderungen an die Zarge:
- Verdeckte Befestigung. Ecken auf Gehrung gearbeitet.
- 3-seitig umlaufende Spezialdichtung farblich
abgestimmt.

Bänder:
- Objektbänder aus Stahl für schwere Holztüren.
Oberfläche matt vernickelt, aushebelsicher. Anzahl
entsprechend der Türanforderung und des
Türblattgewichtes.
- 3-dimensional verstellbare Aufnahmeelemente

Schloss:
- Schloss PZ-vorgerichtet
- Mittelschweres Zylindereinsteckschloss beidseitig
schließbar mit Wechsel, Stulp und Schließblech aus
Edelstahl, Riegel und Falle vernickelt.

Garnitur in Edelstahl:
Sicherheitswechselgarnitur für Wohnungseingangstüren:
- außen Knopf, innen Drücker.
- Beidseitig Langschild mit Stahlunterkonstruktion,
PZ-gelocht

Leitfabrikat: Hoppe Serie Los Angeles oder optisch sehr
ähnlich

ANGEBOTENES FABRIKAT GARNITUR:
'
.......................................................
......'
(Bieterergänzung)

Bodendichtung:
- Automatisch absenkbare Bodendichtung im Türblatt
eingebaut.

Allgemeine Leistungen zur Tür:
- Umlaufende Fugen an Zargen sind mit einem
silikonfreien dauerelastischen Verfugungsmittel zu
schließen.
- Leistung einschließlich aller Befestigungsmittel und
Nebenarbeiten wie z.B. entsprechende hohlraumfreie
Verfüllung der Stahlumfassungszarge.

Planung:
- Leistung inkl. Aufmaß vor Ort, Türlistenerstellung
und entsprechender Werkplanung.

ANGEBOTENES FABRIKAT TÜR:
'
.....................................................'
(Bieterergänzung)

HINWEIS:
Das im Kurztext angegebene Türmaß (B x H:) ist das
Rohbaulichtmaß:
Breite= Rohbauöffnung
Höhe= Rohbauöffnung ab OK Fertigfußboden

Verwendete Abkürzungen:
Brandschutzanforderungen: dTs. - dicht- und
selbstschließend
Rw : im eingebauten Zustand

*Hinweis*
Leitbeschreibung Innentüren Wohnungen & Gewerbe:

Lieferung als komplett einbaufertiges Holztürelement
und  fachgerechter Einbau.

Anforderungen:
Siehe Einträge im Kurztext zur Position.
Klimaklasse I (Innentüren)Klimaklasse II
(Feuchtraumtüren)Beanspruchungsgruppe MTür bestehend
aus:
Türblätter für 1-flg. Türen, DIN links/rechts einbaubar

Konstruktion:
Röhrenspanplatteneinlagen mit Massivholzrahmen,
Türblattdicke ca. 40 mmRahmen- und Schlossverstärkungen
beidseitig, aus wasserfestem, blockverleimtem
HartholzEinlagen, Rahmen und Verstärkungen beidseitig
mit Hartfaserplatten/HDF, d ca. 3-4 mm, abgesperrt
Oberfläche:
Türblatt beidseitig beschichtet mit hochwertiger,
Weißlack-Oberfläche
Farbe: verkehrsweiß, RAL 9016

Kantenausbildung:
- 3-seitiger verdeckter Hartholzeinleimer aus
Massivholz, beschichtet im Material der
Türblattoberfläche.

Zargen:

Holzumfassungszarge:
- Mehrteilige Holzumfassungszarge mit Falz für gefalzt
einschlagendes Türblatt
- Oberfläche lackiert wie Türblattoberfläche

Sonstige Anforderungen an die Zarge:
- Verdeckte Befestigung.
- 3-seitig umlaufende Spezialdichtung farblich
abgestimmt.
-Einbau in Massiv- oder Trockenbauwände, Wanddicken von
10,0 bis 25,0 cm

oder

Holzblockzarge:
- Oberfläche lackiert wie Türblattoberfläche
- Schattenfuge mit oder ohne Aluminiumprofil
auszuführen

Sonstige Anforderungen an die Zarge:
- Verdeckte Befestigung.
- 3-seitig umlaufende Spezialdichtung farblich
abgestimmt.
- Einbau einerseits in Trockenbauwand, andererseits in
Stahlbetonwand.

Feuchtraumeignung Türblatt und Zarge:
Türen und Zargen von Bädern und WCs sind geeignet für
Feuchträume wie folgt auszuführen:
- Tür Klimaklasse 2 statt 1
- Holzumfassungszarge feuchtraumgeeignet eingebaut:
Lackierung aller zum Boden zeigenden Schnittkanten
im unteren Bereich der Zarge mit Bootslack, Herstellung
einer ca. 3 mm hohe Fuge zwischen Zargenunterkante und
Boden durch Unterlegen eines Distanzstreifens,
wasserfeste Abdichtung der Anschlussfuge zum Boden und
der Bauanschlussfugen zwischen Bekleidung und Wand mit
dauerelastischem Dichtmaterial.
- Türblattunterkante versiegelt.

Bänder:
- 2-teilige Bänder, Oberfläche vernickelt und
abgestimmt auf das Türblattgewicht

Schlösser:
- Buntbartschlösser, beidseitig schließbar
- Stulp und Schließblech aus Chromnickelstahl, Riegel
und Falle vernickelt, Schlosskasten
hammerschlaglackiert
- Schloss BB-vorgerichtet mit je 1 Schlüssel
- Teilweise mit zusätzlicher Badnuss zur Kombination
mit den entsprechenden Beschlägen für WC- und Badtüren.

Garnituren in Edelstahl:
- Drückergarnituren mit Rosetten beidseitig
- BB-gelocht
- Ausführung als Objektbeschlag einer Beschlagsserie

Leitfabrikat: Hoppe Serie Los Angeles oder optisch sehr
ähnlich

ANGEBOTENES FABRIKAT GARNITUR:
'
.......................................................
...........'
(Bieterergänzung)

Allgemeine Leistungen zur Tür:
- Umlaufende Fugen an Zargen sind mit einem
silikonfreien dauerelastischen Verfugungsmittel zu
schließen
- Leistung einschließlich aller Befestigungsmittel und
Nebenarbeiten wie z.B. entsprechende hohlraumfreie
Verfüllung der Holzumfassungszargen

Planung:
- Leistung inkl. Aufmaß vor Ort, Türlistenerstellung
und entsprechender Werkplanung.

ANGEBOTENES FABRIKAT TÜR:

'......................................................
.'
(Bieterergänzung)

Zusatzinformation:
Elektromotorische Öffnungsfunktion: Mechatronisches
Schließsystem zum Öffnen von Türen in Paniksituationen,
mit elektromotorischer Öffnungsfunktion für
Einfachverriegelung. Systemkomponenten sind wie folgt:
Sv-Panik-Schloss (Funktion E), Schließblech, U- oder
Flachstulp mit integriertem Magneten,
Sv-Panik-Gegenkasten Magnet mit Halter, Kabelübergang
kurz oder lang, Steuerung mit Edelstahlstulp, Netzteil
mit Edelstahlstulp.

HINWEIS:
Das im Kurztext angegebene Türmaß (B x H:) ist das
Rohbaulichtmaß:
Breite= Rohbauöffnung;
Höhe= Rohbauöffnung ab OK Fertigfußboden.

### Titel 01 EIS-2 RIEGEL

#### Abschnitt 01.01 Wohnungseingangstüren

**01.01.0010 Wohnungseingangstür, b/h=1,01/2,135 m, RC3, dts, SSK3, DIN L**
Wohnungseingangstüren gemäß Leitbeschreibung
Eingangstüren,
liefern und fachgerecht montieren.

Abmessungen (B/H):1,01/2,135
mBrandschutzanforderung: dts /C5 SaAnforderung
Einbruchhemmung: RC3Anforderung Schallschutz.
Rw => 37 dB (im eingebauten Zustand)
Befestigungsuntergrund / Wandstärke: GK 20,5
cmTüranschlag nach DIN:
Links
Türnummer: T72.01-55

Einbauort: EG, 1.OG, 2.OG und 3.OG
Menge: 55,000 Stk

**01.01.0020 Wohnungseingangstür, b/h=1,01/2,135 m, RC3, dts, SSK3, DIN R**
Wohnungseingangstüren gemäß Leitbeschreibung
Eingangstüren,
liefern und fachgerecht montieren.

Abmessungen (B/H):1,01/2,135
mBrandschutzanforderung: dts /C5 SaAnforderung
Einbruchhemmung: RC3Anforderung Schallschutz.
Rw => 37 dB (im eingebauten Zustand)
Befestigungsuntergrund / Wandstärke: GK 20,5
cmTüranschlag nach DIN:
Rechts
Türnummer: T73.01-39

Einbauort: EG, 1.OG, 2.OG und 3.OG
Menge: 39,000 Stk

**01.01.0030 Wohnungseingangstür mit SZ, b/h=1,01/2,135 m, RC3, T30 RS, SSK3, DIN R**
Wohnungseingangstüren gemäß Leitbeschreibung
Eingangstüren,
liefern und fachgerecht montieren.

Abmessungen (B/H):1,01/2,135
mBrandschutzanforderung: T30 RS / EI2 30 C5
S200Anforderung Einbruchhemmung: RC3Anforderung
Schallschutz.
Rw => 37 dB (im eingebauten Zustand)
Befestigungsuntergrund / Wandstärke: STB 25
cmTüranschlag nach DIN:
RechtsZarge:
Stahl-Umfassungszarge
Türnummer: T80.01-02

Einbauort: 1.OG und 2.OG
Menge: 2,000 Stk

**01.01.0040 Wohnungseingangstür mit SZ, b/h=1,01/2,135 m, RC3, T30 RS, SSK3, DIN R**
Wohnungseingangstüren gemäß Leitbeschreibung
Eingangstüren,
liefern und fachgerecht montieren.

Abmessungen (B/H):1,01/2,135
mBrandschutzanforderung: T30 RS / EI2 30 C5
S200Anforderung Einbruchhemmung: RC3Anforderung
Schallschutz.
Rw => 37 dB (im eingebauten Zustand)
Befestigungsuntergrund / Wandstärke: STB 25
cmTüranschlag nach DIN:
RechtsZarge:
Stahl-Umfassungszarge
Türnummer: T89.01

Einbauort: 1.OG
Menge: 1,000 Stk

**01.01.0050 PuMi-Tür, b/h=0,885/2,135 m, GK 20,5 cm, DIN R**
PuMi-Tür gemäß Leitbeschreibung Eingangstüren,
liefern und fachgerecht montieren.

Abmessungen (B/H):0,885/2,135
mBrandschutzanforderung: dts /C5 SaAnforderung
Einbruchhemmung:-Anforderung Schallschutz.
-
Befestigungsuntergrund / Wandstärke: GK 20,5 cm
Türanschlag nach DIN:
RechtsZarge: Stahl-Umfassungszarge
Türnummer: T78.01

Einbauort: 3.OG
Menge: 1,000 Stk

**01.01.0060 Nebenraumtür mit SZ, b/h=1,01/2,135 m, T30 RS, SSK3, DIN L**
Nebenraumtür gemäß Leitbeschreibung Eingangstüren,
liefern und fachgerecht montieren.

Abmessungen (B/H):1,01/2,135
mBrandschutzanforderung: T30 RS / EI2 30 C5
S200Anforderung Einbruchhemmung:-Anforderung
Schallschutz.
-
Befestigungsuntergrund / Wandstärke: GK 20,5
cmTüranschlag nach DIN:
LinksZarge: Stahl-Umfassungszarge
Türnummer: T88.01 und .02

Einbauort: 3.OG
Menge: 2,000 Stk

**01.01.0070 Mehrzweckraumtür mit SZ, 2-flg, RS, 2010 / 2135 mm, 2-Drehflg., DIN R/L**
Mehrzweckraumtür Leitbeschreibung Eingangstüren,
liefern und fachgerecht montieren.

Abmessungen (B/H):2,01/2,135 mBrandschutzanforderung: RS
/ C5 S200Anforderung Einbruchhemmung:-Anforderung
Schallschutz.
-
Befestigungsuntergrund / Wandstärke: GK 20,5
cmTüranschlag nach DIN:
Rechts / LinksZarge:
Stahl-Umfassungszarge
Türnummer : T67.01

Einbauort: EG, Mehrzweckraum / Frühstück
Menge: 1,000 Stk

**01.01.0080 ZUL OTS Gleitschienen-Schließfolgeregler für Türen mit 2-flg.**
*** Bedarfsposition ohne GB
ZUL für eine integrierte, mechanische
Schließfolgeregelung,
geprüft nach EN 1158. Die Schließfolgeregelung erfolgt
über
ein Schubstangen-Klemmsystem mit Überlastsicherung und
durchgehender Verkleidung, unabhängig von der
Schließerhydraulik,
mit einer Schließkraft von EN2-6 und mit einer Bauhöhe
von ca. 30 mm.

Leitfabrikat: GEZE TS 5000 ISM o. glw.

ANGEBOTENES FABRIKAT OTS:
'
.......................................................
'
(Bieterergänzung)
Menge: 1,000 Stk

**01.01.0090 Obentürschließer mit Gleitschiene**
Obentürschließer nach EN 1154 A, Größe 2 - 6, mit
Gleitschiene ohne Feststellung, von vorn einstellbare
Schließkraft, Schließgeschwindigkeit, Öffnungsdämpfung
und  Endschlag, mit optischer Größenan- zeige,
Normalmontage
auf Türblatt/Bandseite, mit Montage- platte.
Abnahmeprüfung
und dauerhafter Anbringung des Zulassungsschildes.

Farbton: silberfarbig

Leitfabrikat: GEZE TS 5000 oder glw.

ANGEBOTENES FABRIKAT OTS:
'
.......................................................
'
(Bieterergänzung)
Menge: 101,000 Stk

**01.01.0100 Zulage für das Einbauen eines Türspions**
Türblatt mit Türgucker (Spion) mit Weitwinkel
(200° mit Sichtschutz) Linsensystem, einschl.
Deckklappe.

Oberfläche:  Aluminium, eloxiert, Farbton silber
Höhe H:ca. 1400 mm ab OK FFB

Hochwertige Echtglaslinse, Zugelassen für den
Einbau in eine RC3 Wohnungseingangstür
Menge: 95,000 Stk

**01.01.0110 Wandtürstopper Lieferung und Einbau**
Lieferung und Einbau von Wandtürstoppern
einfacher Bauaurt in Kunststoff, nach Erfordernis
und Bemusterung.
Menge: 101,000 Stk

**01.01.0120 ZUL SSK4, 42 dB**
*** Bedarfsposition ohne GB
Zulage für die vorgeschriebenen Wohnungseingangstüren
in Ausführung SSK4 mit Mindestanforderung am Bau
nach DIN 4109.
Menge: 1,000 Stk

**01.01.0130 ZUL Zarge einkürzen, h = ca. 20 mm**
*** Bedarfsposition ohne GB
Zulage zur Wohnungseingangstür der Vorpositionen
für das einseitige Einkürzen der Zarge auf die Höhe der
Schwelle
zum Treppenraum und Flur

Höhe: ca. 20 mm gem. Türliste
Menge: 1,000 Stk

**01.01.0140 Minderpreis, WE-Tür für RC2**
*** Bedarfsposition ohne GB
Minderpreis für vorgenannte Wohnungseingangstür,
einflügelig,
Holz für Widerstandsklasse RC 2 statt RC3.

Öffnungsmaß: 1010 x 2135 mm (bxh)
Menge: 1,000 Stk

**01.01.0150 Provisorische Bauschließanlage**
*** Bedarfsposition ohne GB
Provisorische Bauschließanlage:
101 Stück Schließzylinder
Menge: 1,000 Psch

#### Abschnitt 01.02 Innentüren

**01.02.0010 Innentür, b/h=0,76/2,135 m, GK 10 cm, DIN R**
Innentüren gemäß Leitbeschreibung Innentüren,
liefern und fachgerecht montieren.

Abmessungen (B/H):0,76/2,135
mBrandschutzanforderung:-Anforderung
Einbruchhemmung:-Anforderung Schallschutz.
-
Befestigungsuntergrund / Wandstärke: GK 10 cm
Klimaklasse: I
Türanschlag nach DIN:
Rechts
Türnummer: T16.01-02

Einbauort: 1.OG und 2.OG
Menge: 2,000 Stk

**01.02.0020 Innentür, b/h=0,885/2,135 m, GK 10 cm, DIN R**
Innentüren gemäß Leitbeschreibung Innentüren,
liefern und fachgerecht montieren.

Abmessungen (B/H):0,885/2,135
mBrandschutzanforderung:-Anforderung
Einbruchhemmung:-Anforderung Schallschutz.
-
Befestigungsuntergrund / Wandstärke: GK 10 cm
Klimaklasse: I
Türanschlag nach DIN:
Rechts
Türnummer: T31.01-03

Einbauort: 1.OG, 2.OG und 3.OG
Menge: 3,000 Stk

**01.02.0030 Innentür, b/h=1,01/2,135 m, GK 10 cm, DIN L**
Innentüren gemäß Leitbeschreibung Innentüren,
liefern und fachgerecht montieren.

Abmessungen (B/H):1,01/2,135
mBrandschutzanforderung:-Anforderung
Einbruchhemmung:-Anforderung Schallschutz.
-
Befestigungsuntergrund / Wandstärke: GK 10 cm
Klimaklasse: I
Türanschlag nach DIN:
Links
Türnummer: T25.01-03

Einbauort: 1.OG, 2.OG und 3.OG
Menge: 3,000 Stk

**01.02.0040 Innentür, b/h=0,885/2,135 m, GK 10 cm, DIN L, Feuchtraumtür (1-seitig)**
Innentüren gemäß Leitbeschreibung Innentüren,
liefern und fachgerecht montieren.

Abmessungen (B/H):0,885/2,135
mBrandschutzanforderung:-Anforderung
Einbruchhemmung:-Befestigungsuntergrund / Wandstärke: GK
10 cm
Klimaklasse: II (1-seitig Feuchtraum)
Türanschlag nach DIN:
Links
Türnummer: T36.01-46

Einbauort: EG, 1.OG, 2.OG und 3.OG
Menge: 46,000 Stk

**01.02.0050 Innentür, b/h=0,885/2,135 m, GK 10 cm, DIN R, Feuchtraumtür (1-seitig)**
Innentüren gemäß Leitbeschreibung Innentüren,
liefern und fachgerecht montieren.

Abmessungen (B/H):0,885/2,135
mBrandschutzanforderung:-Anforderung
Einbruchhemmung:-Anforderung Schallschutz.
-
Befestigungsuntergrund / Wandstärke: GK 10 cm
Klimaklasse: II (1-seitig Feuchtraum)
Türanschlag nach DIN:
Rechts
Türnummer: T40.01-48

Einbauort: EG, 1.OG, 2.OG und 3.OG
Menge: 48,000 Stk

**01.02.0060 Innentür, b/h=1,01/2,135 m, GK 10 cm, DIN R. Feuchtraumtür (1-seitig)**
Innentüren gemäß Leitbeschreibung Innentüren,
liefern und fachgerecht montieren.

Abmessungen (B/H):1,01/2,135
mBrandschutzanforderung:-Anforderung
Einbruchhemmung:-Anforderung Schallschutz.
-
Befestigungsuntergrund / Wandstärke: GK 10 cm
Klimaklasse: II (1-seitig Feuchtraum)
Türanschlag nach DIN:
Rechts
Türnummer: T33.01

Einbauort: 3.OG
Menge: 1,000 Stk

**01.02.0070 ZUL WC - Beschlag**
Zulage für die Montage eines WC-Beschlags
mit Anzeige "frei/besetzt" und Rundrosetten
aus Edelstahl.

Leitfabrikat: Hoppe Serie Los Angeles oder optisch sehr
ähnlich
Menge: 95,000 Stk

**01.02.0080 ZUL Zarge einkürzen, h = ca. 10 mm**
*** Bedarfsposition ohne GB
Zulage zur Innentür der Vorpositionen
für das einseitige Einkürzen der Zarge auf die Höhe der
Schwelle
zum Nassraum.

Schnittversiegelung mit Lack!

Höhe: ca. 10 mm gem. Türliste
Menge: 1,000 Stk

**01.02.0090 ZUL Zarge einkürzen, h = ca. 20 mm**
*** Bedarfsposition ohne GB
Zulage zur Innentür der Vorpositionen
für das Kürzen des Türblatts.

Schnittversiegelung mit Lack!

Türunterschnitt Höhe: bis ca. 20 mm gem. Türliste
Menge: 1,000 Stk

**01.02.0100 ZUL Unterschnitt**
*** Bedarfsposition ohne GB
Zulage für Ausführung der Türblätter der zuvor
beschriebenen
Badtürelemente mit einem Unterschnitt (ca. 12 mm)
als Nach- strömöffnung.

Türblattbreite: bis ca. 1,01 m
Menge: 1,000 Stk

**01.02.0110 ZUL Lüftungsgitter, weiß**
*** Bedarfsposition ohne GB
Zulage für Ausführung der Türblätter der zuvor
beschriebenen Türelemente mit einem Lüftungsgitter
als Nachströmöffnung, inkl. Ausschnitt.

Türblattbreite: bis ca. 1,01
mMaterial: KunststoffFarbe: weiß
Menge: 1,000 Stk

#### Abschnitt 01.03 Stundenlohnarbeiten

**01.03.0010 Vorarbeiter, Stundenlohnarbeiten**
*** Bedarfsposition ohne GB
Für evtl. erforderliche Arbeiten, die nicht im
Leistungsverzeichnis
erfasst sind und nur auf ausdrückliche Anweisung der
Bauleitung
gegen Nachweis zur Ausführung kommen.

Berechnet für: Vorarbeiter
Menge: 10,000 h

**01.03.0020 Facharbeiter, Stundenlohnarbeiten**
*** Bedarfsposition ohne GB
Für evtl. erforderliche Arbeiten, die nicht im
Leistungsverzeichnis
erfasst sind und nur auf ausdrückliche Anweisung der
Bauleitung
gegen Nachweis zur Ausführung kommen.

Berechnet für: Facharbeiter
Menge: 10,000 h

**01.03.0030 Helfer, Stundenlohnarbeiten**
*** Bedarfsposition ohne GB
Für evtl. erforderliche Arbeiten, die nicht im
Leistungsverzeichnis
erfasst sind und nur auf ausdrückliche Anweisung der
Bauleitung
gegen Nachweis zur Ausführung kommen.

Berechnet für: Helfer
Menge: 5,000 h

### Titel 02 EIS-2 TOWER

#### Abschnitt 02.01 Wohnungs-und Büroeingangstüren

**02.01.0010 Wohnungseingangstür mit SZ, b/h=1,01/2,135 m, RC3, T30 RS, SSK3, DIN L**
Wohnungseingangstüren gemäß Leitbeschreibung
Eingangstüren,
liefern und fachgerecht montieren.

Abmessungen (B/H):1,01/2,135
mBrandschutzanforderung: T30 RS / EI2 30 C5
S200Anforderung Einbruchhemmung: RC3Anforderung
Schallschutz.
Rw => 37 dB (im eingebauten Zustand)
Befestigungsuntergrund / Wandstärke: STB 25
cmTüranschlag nach DIN:
LinksZarge: Stahl-Umfassungszarge
Türnummer: T61.01-08

Einbauort: 2.OG-9.OG
Menge: 8,000 Stk

**02.01.0020 Wohnungseingangstür mit SZ, b/h=1,01/2,135 m, RC3, T30 RS, SSK3, DIN R**
Wohnungseingangstüren gemäß Leitbeschreibung
Eingangstüren,
liefern und fachgerecht montieren.

Abmessungen (B/H):1,01/2,135
mBrandschutzanforderung: T30 RS / EI2 30 C5
S200Anforderung Einbruchhemmung: RC3Anforderung
Schallschutz.
Rw => 37 dB (im eingebauten Zustand)
Befestigungsuntergrund / Wandstärke: STB 25
cmTüranschlag nach DIN:
RechtsZarge: Stahl-Umfassungszarge
Türnummer: T61b.01-09

Einbauort: 2.OG-10.OG
Menge: 9,000 Stk

**02.01.0030 Wohnungseingangstür mit SZ, b/h=1,01/2,135 m, RC3, T30 RS, SSK3, DIN R**
Wohnungseingangstüren gemäß Leitbeschreibung
Eingangstüren,
liefern und fachgerecht montieren.

Abmessungen (B/H):1,01/2,135
mBrandschutzanforderung: T30 RS / EI2 30 C5
S200Anforderung Einbruchhemmung: RC3Anforderung
Schallschutz.
Rw => 37 dB (im eingebauten Zustand)
Befestigungsuntergrund / Wandstärke: STB 25
cmTüranschlag nach DIN:
RechtsZarge: Stahl-Umfassungszarge
Türnummer: T60.01

Einbauort: 1.OG
Menge: 1,000 Stk

**02.01.0040 Wohnungseingangstür mit SZ, b/h=1,01/2,135 m, RC3, T30 RS, SSK3, DIN R**
Wohnungseingangstüren gemäß Leitbeschreibung
Eingangstüren,
liefern und fachgerecht montieren.

Abmessungen (B/H):1,01/2,135
mBrandschutzanforderung: T30 RS / EI2 30 C5
S200Anforderung Einbruchhemmung: RC3Anforderung
Schallschutz.
Rw => 37 dB (im eingebauten Zustand)
Befestigungsuntergrund / Wandstärke: STB 25
cmTüranschlag nach DIN:
RechtsZarge: Stahl-Umfassungszarge
Türnummer: T61a.01

Einbauort: 1.OG
Menge: 1,000 Stk

**02.01.0050 Bürotür, b/h=1,01/2,135 m, SSK4, DIN L**
Büroeingangstür gemäß Leitbeschreibung Eingangstüren,
liefern und fachgerecht montieren.

Abmessungen (B/H):1,01/2,135
mBrandschutzanforderung:-Anforderung
Einbruchhemmung:-Anforderung Schallschutz.
Rw => 42 dB (im eingebauten Zustand)
Befestigungsuntergrund / Wandstärke: GK 10 cm
Türanschlag nach DIN:Links
Türnummer: T96.01-04

Einbauort: 1.OG
Menge: 4,000 Stk

**02.01.0060 Bürotür, b/h=1,01/2,135 m, SSK4, DIN R**
Büroeingangstür gemäß Leitbeschreibung Eingangstüren,
liefern und fachgerecht montieren.

Abmessungen (B/H):1,01/2,135
mBrandschutzanforderung:-Anforderung
Einbruchhemmung:-Anforderung Schallschutz.
Rw => 42 dB (im eingebauten Zustand)
Befestigungsuntergrund / Wandstärke: GK 10 cm
Türanschlag nach DIN:Rechts
Türnummer: T95.01

Einbauort: 1.OG
Menge: 1,000 Stk

**02.01.0070 Bürotür, b/h=1,01/2,135 m, SSK4, DIN R**
Büroeingangstür gemäß Leitbeschreibung Eingangstüren,
liefern und fachgerecht montieren.

Abmessungen (B/H):1,01/2,135
mBrandschutzanforderung:-Anforderung
Einbruchhemmung:-Anforderung Schallschutz.
Rw => 42 dB (im eingebauten Zustand)
Befestigungsuntergrund: GK 10 cm
Türanschlag nach DIN:Rechtsautom. Türöffner: Ja / in
gesonderter Position
Türnummer: T95a.01

Einbauort: 1.OG
Menge: 1,000 Stk

**02.01.0080 ZUL elektromotorischen Öffnungsfunktion inkl. Akkupufferung und E-Öffner**
Zulage für die Ausführung vorgenannten Türen mit einer
elektromotorischen Öffnungsfunktion inkl. Akkupufferung
und E-Öffner.

Elektromotorische Öffnungsfunktion: Mechatronisches
Schließsystem zum Öffnen von Türen in Paniksituationen,
mit elektromotorischer Öffnungsfunktion für
Einfachverriegelung.
Systemkomponenten sind wie folgt: Sv-Panik-Schloss
(Funktion E), Schließblech, U- oder Flachstulp mit
integriertem
Magneten, Sv-Panik-Gegenkasten Magnet mit Halter,
Kabelübergang kurz oder lang, Steuerung mit
Edelstahlstulp,
Netzteil mit Edelstahlstulp.

Hinweis: h= 85 cm ab OKFF setzen gem. DIN 18024-2

Türen: T95a.01

Einbauort: 1.OG
Menge: 1,000 Stk

**02.01.0090 Bürotür mit Oberblende, b/h=1,01/2,135 m, GK 10 cm, SSK4, DIN R**
*** Bedarfsposition ohne GB
Büroeingangstür gemäß Leitbeschreibung Eingangstüren,
liefern und fachgerecht montieren.

Abmessungen (B/H):1,01/2,135
mBrandschutzanforderung:-Anforderung
Einbruchhemmung:-Anforderung Schallschutz.
Rw => 45 dB (im eingebauten Zustand)
Befestigungsuntergrund / Wandstärke: GK 10 cm
Türanschlag nach DIN:Rechts
Türnummer: T99.01

Einbauort: 1.OG
Menge: 1,000 Stk

**02.01.0100 Bürotür mit Oberblende, b/h=1,01/2,135 m, GK 10 cm, DIN R**
*** Bedarfsposition ohne GB
Büroeingangstür gemäß Leitbeschreibung Eingangstüren,
liefern und fachgerecht montieren.

Abmessungen (B/H):1,01/2,135
mBrandschutzanforderung:-Anforderung
Einbruchhemmung:-Anforderung Schallschutz.
-
Befestigungsuntergrund / Wandstärke: BT 10 cm
Türanschlag nach DIN:Links
Türnummer: T98.01

Einbauort: 1.OG
Menge: 1,000 Stk

**02.01.0110 Obentürschließer mit Gleitschiene**
Obentürschließer nach EN 1154 A, Größe 2 - 6, mit
Gleitschiene ohne Feststellung, von vorn einstellbare
Schließkraft, Schließgeschwindigkeit, Öffnungsdämpfung
und  Endschlag, mit optischer Größenan- zeige,
Normalmontage
auf Türblatt/Bandseite, mit Montage- platte.
Abnahmeprüfung
und dauerhafter Anbringung des Zulassungsschildes.

Farbton: silberfarbig

Leitfabrikat: GEZE TS 5000 oder glw.

ANGEBOTENES FABRIKAT OTS:
'
.......................................................
'
(Bieterergänzung)
Menge: 19,000 Stk

**02.01.0120 Zulage für das Einbauen eines Türspions**
Türblatt mit Türgucker (Spion) mit Weitwinkel
(200° mit Sichtschutz) Linsensystem, einschl.
Deckklappe.

Oberfläche:  Aluminium, eloxiert, Farbton silber
Höhe H:ca. 1400 mm ab OK FFB

Hochwertige Echtglaslinse, Zugelassen für den
Einbau in eine RC3 Wohnungseingangstür
Menge: 19,000 Stk

**02.01.0130 Wandtürstopper Lieferung und Einbau**
Lieferung und Einbau von Wandtürstoppern
einfacher Bauaurt in Kunststoff, nach Erfordernis
und Bemusterung.
Menge: 19,000 Stk

**02.01.0140 ZUL SSK4, 42 dB**
*** Bedarfsposition ohne GB
Zulage für die vorgeschriebenen Wohnungseingangstüren
in Ausführung SSK4 mit Mindestanforderung am Bau
nach DIN 4109.
Menge: 1,000 Stk

**02.01.0150 Minderpreis, WE-Tür für RC2**
*** Bedarfsposition ohne GB
Minderpreis für vorgenannte Wohnungseingangstür,
einflügelig,
Holz für Widerstandsklasse RC 2 statt RC3.

Öffnungsmaß: 1010 x 2135 mm (bxh)
Menge: 1,000 Stk

**02.01.0160 ZUL Zarge einkürzen, h = ca. 20 mm**
*** Bedarfsposition ohne GB
Zulage zur Wohnungseingangstür der Vorpositionen
für das einseitige Einkürzen der Zarge auf die Höhe der
Schwelle
zum Treppenraum und Flur

Höhe: ca. 20 mm gem. Türliste
Menge: 1,000 Stk

**02.01.0170 Provisorische Bauschließanlage**
*** Bedarfsposition ohne GB
Provisorische Bauschließanlage:
19 Stück Schließzylinder
Menge: 1,000 Psch

#### Abschnitt 02.02 Innentüren

**02.02.0010 Innentür, b/h=0,76/2,135 m, GK 10 cm, DIN R**
*** Bezugsbeschreibung
Innentüren gemäß Leitbeschreibung Innentüren,
liefern und fachgerecht montieren.

Abmessungen (B/H):0,76/2,135
mBrandschutzanforderung:-Anforderung
Einbruchhemmung:-Anforderung Schallschutz.
-
Befestigungsuntergrund / Wandstärke: GK 10 cm
Klimaklasse: I
Türanschlag nach DIN:
Rechts
Türnummer: T16.02-08

Einbauort: 2.OG-8.OG
Menge: 8,000 Stk

**02.02.0020 Innentür, b/h=0,76/2,135 m, GK 10 cm, DIN R**
*** gemäß Ausführungsbeschreibung Innentüren gemäß Leitbeschreibung Innentüren,
*** wie Position 02.02.0010
Klimaklasse: II

Türnummer: T16.01

Einbauort: 2.UG
Menge: 1,000 Stk

**02.02.0030 Innentür, b/h=0,76/2,135 m, GK 10 cm, DIN L**
*** Bezugsbeschreibung
Innentüren gemäß Leitbeschreibung Innentüren,
liefern und fachgerecht montieren.

Abmessungen (B/H): 0,76/2,135
mBrandschutzanforderung:-Anforderung
Einbruchhemmung:-Anforderung Schallschutz.
-
Befestigungsuntergrund / Wandstärke: GK 10 cm
Klimaklasse: I
Türanschlag nach DIN:Links
Türnummer: T17.02-09

Einbauort: 2.OG-8.OG
Menge: 8,000 Stk

**02.02.0040 Innentür, b/h=0,76/2,135 m, GK 10 cm, DIN L**
*** gemäß Ausführungsbeschreibung Innentüren gemäß Leitbeschreibung Innentüren,
*** wie Position 02.02.0030
Klimaklasse: II

Türnummer: T17.01

Einbauort: 2.UG
Menge: 1,000 Stk

**02.02.0050 Innentür, b/h=0,885/2,135 m, STB 25 cm, DIN R**
Innentüren gemäß Leitbeschreibung Innentüren,
liefern und fachgerecht montieren.

Abmessungen (B/H):0,885/2,135
mBrandschutzanforderung:-Anforderung
Einbruchhemmung:-Anforderung Schallschutz.
-
Befestigungsuntergrund / Wandstärke: STB 25 cm
Klimaklasse: I
Türanschlag nach DIN:Rechts
Türnummer: T28.01

Einbauort: EG
Menge: 1,000 Stk

**02.02.0060 Innentür, b/h=0,885/2,135 m, GK 10 cm, DIN R**
Innentüren gemäß Leitbeschreibung Innentüren,
liefern und fachgerecht montieren.

Abmessungen (B/H):0,885/2,135
mBrandschutzanforderung:-Anforderung
Einbruchhemmung:-Anforderung Schallschutz.
-
Befestigungsuntergrund / Wandstärke: GK 10 cm
Klimaklasse: I
Türanschlag nach DIN:Rechts
Türnummer: T31.01-42

Einbauort: 1.OG-10.OG
Menge: 42,000 Stk

**02.02.0070 Innentür, b/h=0,885/2,135 m, GK 10 cm, DIN R**
Innentüren gemäß Leitbeschreibung Innentüren,
liefern und fachgerecht montieren.

Abmessungen (B/H):0,885/2,135
mBrandschutzanforderung:-Anforderung
Einbruchhemmung:-Anforderung Schallschutz.
-
Befestigungsuntergrund / Wandstärke: GK 10 cm
Klimaklasse: I
Türanschlag nach DIN:Rechts
Türnummer: T31an.01-16

Einbauort: 2.OG-9.OG
Menge: 16,000 Stk

**02.02.0080 Innentür, b/h=1,01/2,135 m, GK 10 cm, DIN L**
Innentüren gemäß Leitbeschreibung Innentüren,
liefern und fachgerecht montieren.

Abmessungen (B/H):1,01/2,135
mBrandschutzanforderung:-Anforderung
Einbruchhemmung:-Anforderung Schallschutz.
-
Befestigungsuntergrund / Wandstärke: GK 10 cm
Klimaklasse: I
Türanschlag nach DIN:Links
Türnummer: T32.01-35

Einbauort: 1.OG-10.OG
Menge: 34,000 Stk

**02.02.0090 Innentür mit BZ, b/h=1,01/2,135 m, GK/Stb, DIN L**
Innentüren gemäß Leitbeschreibung Innentüren,
liefern und fachgerecht montieren.

Abmessungen (B/H):1,01/2,135
mBrandschutzanforderung:-Anforderung
Einbruchhemmung:-Anforderung Schallschutz.
-
Befestigungsuntergrund: GK / Stb
Klimaklasse: I
Türanschlag nach DIN:LinksZarge: Blockzarge
Türnummer: T32an.01

Einbauort: 10.OG
Menge: 1,000 Stk

**02.02.0100 Innentür, b/h=1,51/2,135 m, GK 10 cm, 2-flg, DIN R/L**
Innentüren gemäß Leitbeschreibung Innentüren,
liefern und fachgerecht montieren.

Abmessungen (B/H):1,51/2,135
mBrandschutzanforderung:-Anforderung
Einbruchhemmung:-Anforderung Schallschutz.
-
Befestigungsuntergrund / Wandstärke: GK 10 cm
Klimaklasse: I
Türanschlag nach DIN:Rechts / Links
Türnummer: T37.01-.08

Einbauort: 2.OG-9.OG
Menge: 8,000 Stk

**02.02.0110 Innentür, b/h=1,51/2,455 m, STB 20 cm, 2-flg. mit OL, R/L**
Innentüren gemäß Leitbeschreibung Innentüren,
liefern und fachgerecht montieren.

Abmessungen (B/H):1,51/2,455
mBrandschutzanforderung:-Anforderung
Einbruchhemmung:-Anforderung Schallschutz.
-
Befestigungsuntergrund / Wandstärke: STB 20 cm
Klimaklasse: I
Türanschlag nach DIN:Rechts / Links
Türnummer: T41.01

Einbauort: 10.OG
Menge: 1,000 Stk

**02.02.0120 Innentür, b/h=0,885/2,135 m, STB 20 cm, DIN R**
Innentüren gemäß Leitbeschreibung Innentüren,
liefern und fachgerecht montieren.

Abmessungen (B/H):0,885/2,135
mBrandschutzanforderung:-Anforderung
Einbruchhemmung:-Anforderung Schallschutz.
-
Befestigungsuntergrund / Wandstärke: STB 20 cm
Klimaklasse: I
Türanschlag nach DIN:Rechts
Türnummer: T43.01

Einbauort: 10.OG
Menge: 1,000 Stk

**02.02.0130 Innentür, b/h=0,76/2,135 m, GK 10 cm, DIN L, Feuchtraumtür (1-seitig)**
Innentüren gemäß Leitbeschreibung Innentüren,
liefern und fachgerecht montieren.

Abmessungen (B/H): 0,76/2,135
mBrandschutzanforderung:-Anforderung
Einbruchhemmung:-Anforderung Schallschutz.
-
Befestigungsuntergrund / Wandstärke:
GK 10 cm
Klimaklasse: II (1-seitig Feuchtraum)
Türanschlag nach DIN:
Links
Türnummer: T15.01-11

Einbauort: 2-UG und 2.OG-9.OG
Menge: 11,000 Stk

**02.02.0140 Innentür, b/h=0,76/2,135 m, GK 10 cm, DIN R, Feuchtraumtür (1-seitig)**
Innentüren gemäß Leitbeschreibung Innentüren,
liefern und fachgerecht montieren.

Abmessungen (B/H):0,76/2,135
mBrandschutzanforderung:-Anforderung
Einbruchhemmung:-Anforderung Schallschutz.
-
Befestigungsuntergrund / Wandstärke: GK 10 cm
Klimaklasse: II (1-seitig Feuchtraum)
Türanschlag nach DIN:Rechts
Türnummer: T34.01-04

Einbauort: 2.UG und 1.OG
Menge: 4,000 Stk

**02.02.0150 Innentür, b/h=1,01/2,135 m, GK 10 cm, DIN L, Feuchtraumtür (1-seitig)**
Innentüren gemäß Leitbeschreibung Innentüren,
liefern und fachgerecht montieren.

Abmessungen (B/H):1,01/2,135
mBrandschutzanforderung:-Anforderung
Einbruchhemmung:-Anforderung Schallschutz.
-
Befestigungsuntergrund / Wandstärke: GK 10 cm
Klimaklasse: II (1-seitig Feuchtraum)
Türanschlag nach DIN:Links
Türnummer: T25.01

Einbauort: EG
Menge: 1,000 Stk

**02.02.0160 Innentür, b/h=1,01/2,135 m, GK 10 cm, DIN R, Feuchtraumtür (1-seitig)**
Innentüren gemäß Leitbeschreibung Innentüren,
liefern und fachgerecht montieren.

Abmessungen (B/H):1,01/2,135
mBrandschutzanforderung:-Anforderung
Einbruchhemmung:-Anforderung Schallschutz.
-
Befestigungsuntergrund / Wandstärke: GK 10 cm
Klimaklasse: II (1-seitig Feuchtraum)
Türanschlag nach DIN:Rechts
Türnummer: T33.01

Einbauort: 1.OG
Menge: 1,000 Stk

**02.02.0170 Innentür, b/h=0,885/2,135 m, GK 10 cm, DIN L, Feuchtraumtür (1-seitig)**
Innentüren gemäß Leitbeschreibung Innentüren,
liefern und fachgerecht montieren.

Abmessungen (B/H):0,885/2,135
mBrandschutzanforderung:-Anforderung
Einbruchhemmung:-Anforderung Schallschutz.
-
Befestigungsuntergrund / Wandstärke: GK 10 cm
Klimaklasse: II (1-seitig Feuchtraum)
Türanschlag nach DIN:Links
Türnummer: T36.01-.09

Einbauort: 2.OG-10.OG
Menge: 9,000 Stk

**02.02.0180 Innentür, b/h=0,885/2,455 m, GK 10 cm, DIN L, Feuchtraumtür (1-seitig)**
Innentüren gemäß Leitbeschreibung Innentüren,
liefern und fachgerecht montieren.

Abmessungen (B/H):0,885/2,455 m
Brandschutzanforderung:-Anforderung
Einbruchhemmung:-Anforderung Schallschutz.
-
Befestigungsuntergrund / Wandstärke: GK 10 cm
Klimaklasse: II (1-seitig Feuchtraum)
Türanschlag nach DIN:Links
Türnummer: T36n.01-.08

Einbauort: 2.OG-10.OG
Menge: 8,000 Stk

**02.02.0190 Innentür, b/h=0,885/2,135 m, GK 10 cm, DIN R, Feuchtraumtür (1-seitig)**
Innentüren gemäß Leitbeschreibung Innentüren,
liefern und fachgerecht montieren.

Abmessungen (B/H):0,885/2,135
mBrandschutzanforderung:-Anforderung
Einbruchhemmung:-Anforderung Schallschutz.
-
Befestigungsuntergrund / Wandstärke: GK 10 cm
Klimaklasse: II (1-seitig Feuchtraum)
Türanschlag nach DIN:Rechts
Türnummer: T40.01-.09

Einbauort: 2.OG-10.OG
Menge: 9,000 Stk

**02.02.0200 Innentür, b/h=0,885/2,455 m, GK 10 cm, DIN R, Feuchtraumtür (1-seitig)**
Innentüren gemäß Leitbeschreibung Innentüren,
liefern und fachgerecht montieren.

Abmessungen (B/H):0,885/2,455
mBrandschutzanforderung:-Anforderung
Einbruchhemmung:-Anforderung Schallschutz.
-
Befestigungsuntergrund / Wandstärke: GK 10 cm
Klimaklasse: II (1-seitig Feuchtraum)
Türanschlag nach DIN:Rechts
Türnummer: T40n.01-.08

Einbauort: 2.OG-9.OG
Menge: 8,000 Stk

**02.02.0210 Innentür, b/h=0,76/2,135 m, Stb 20 cm, DIN L, Feuchtraumtür**
Innentüren gemäß Leitbeschreibung Innentüren,
liefern und fachgerecht montieren.

Abmessungen (B/H):0,76/2,135
mBrandschutzanforderung:-Anforderung
Einbruchhemmung:-Anforderung Schallschutz.
-
Befestigungsuntergrund / Wandstärke: STB 20 cm
Klimaklasse: II (2-seitig Feuchtraum)
Türanschlag nach DIN:Links
Türnummer: T92.01

Einbauort: 2.UG
Menge: 1,000 Stk

**02.02.0220 Innentür, b/h=0,76/2,135 m, GK 10 cm, DIN L, Feuchtraumtür**
Innentüren gemäß Leitbeschreibung Innentüren,
liefern und fachgerecht montieren.

Abmessungen (B/H):0,76/2,135
mBrandschutzanforderung:-Anforderung
Einbruchhemmung:-Anforderung Schallschutz.
-
Befestigungsuntergrund / Wandstärke: GK 10 cm
Klimaklasse: II (2-seitig Feuchtraum)
Türanschlag nach DIN:
Links
Türnummer: T18.01

Einbauort: 2.UG
Menge: 1,000 Stk

**02.02.0230 Innentür, b/h=0,635/2,135 m, GK 10 cm, DIN R, Feuchtraumtür**
Innentüren gemäß Leitbeschreibung Innentüren,
liefern und fachgerecht montieren.

Abmessungen (B/H):0,635/2,135
mBrandschutzanforderung:-Anforderung
Einbruchhemmung:-Anforderung Schallschutz.
-
Befestigungsuntergrund / Wandstärke: GK 10 cm
Klimaklasse: II (2-seitig Feuchtraum)
Türanschlag nach DIN:
Rechts
Türnummer: T19.01

Einbauort: 2.UG
Menge: 1,000 Stk

**02.02.0240 Innentür, b/h=0,76/2,135 m, GK 10 cm, DIN R, Feuchtraumtür**
Innentüren gemäß Leitbeschreibung Innentüren,
liefern und fachgerecht montieren.

Abmessungen (B/H):0,76/2,135
mBrandschutzanforderung:-Anforderung
Einbruchhemmung:-Anforderung Schallschutz.
-
Befestigungsuntergrund / Wandstärke: GK 10 cm
Klimaklasse: II (2-seitig Feuchtraum)
Türanschlag nach DIN:Rechts
Türnummer: T35.01-03

Einbauort: 2.UG und 1.OG
Menge: 3,000 Stk

**02.02.0250 ZUL WC - Beschlag**
Zulage für die Montage eines WC-Beschlags
mit Anzeige "frei/besetzt" und Rundrosetten
aus Edelstahl.

Leitfabrikat: Hoppe Serie Los Angeles oder optisch sehr
ähnlich
Menge: 57,000 Stk

**02.02.0260 ZUL Zarge einkürzen, h = ca. 10 mm**
*** Bedarfsposition ohne GB
Zulage zur Innentür der Vorpositionen
für das einseitige Einkürzen der Zarge auf die Höhe der
Schwelle
zum Nassraum.

Schnittversiegelung mit Lack!

Höhe: ca. 10 mm gem. Türliste
Menge: 1,000 Stk

**02.02.0270 ZUL Zarge einkürzen, h = ca. 20 mm**
*** Bedarfsposition ohne GB
Zulage zur Innentür der Vorpositionen
für das Kürzen des Türblatts.

Schnittversiegelung mit Lack!

Türunterschnitt Höhe: bis ca. 20 mm gem. Türliste
Menge: 1,000 Stk

**02.02.0280 ZUL Unterschnitt**
*** Bedarfsposition ohne GB
Zulage für Ausführung der Türblätter der zuvor
beschriebenen
Badtürelemente mit einem Unterschnitt (ca. 12 mm)
als Nach- strömöffnung.

Türblattbreite: bis ca. 1,01 m
Menge: 1,000 Stk

**02.02.0290 ZUL Lüftungsgitter, weiß**
*** Bedarfsposition ohne GB
Zulage für Ausführung der Türblätter der zuvor
beschriebenen Türelemente mit einem Lüftungsgitter
als Nachströmöffnung, inkl. Ausschnitt.

Türblattbreite: bis ca. 1,01
mMaterial: KunststoffFarbe: weiß
Menge: 1,000 Stk

#### Abschnitt 02.03 Stundenlohnarbeiten

**02.03.0010 Vorarbeiter, Stundenlohnarbeiten**
*** Bedarfsposition ohne GB
Für evtl. erforderliche Arbeiten, die nicht im
Leistungsverzeichnis
erfasst sind und nur auf ausdrückliche Anweisung der
Bauleitung
gegen Nachweis zur Ausführung kommen.

Berechnet für: Vorarbeiter
Menge: 10,000 h

**02.03.0020 Facharbeiter, Stundenlohnarbeiten**
*** Bedarfsposition ohne GB
Für evtl. erforderliche Arbeiten, die nicht im
Leistungsverzeichnis
erfasst sind und nur auf ausdrückliche Anweisung der
Bauleitung
gegen Nachweis zur Ausführung kommen.

Berechnet für: Facharbeiter
Menge: 10,000 h

**02.03.0030 Helfer, Stundenlohnarbeiten**
*** Bedarfsposition ohne GB
Für evtl. erforderliche Arbeiten, die nicht im
Leistungsverzeichnis
erfasst sind und nur auf ausdrückliche Anweisung der
Bauleitung
gegen Nachweis zur Ausführung kommen.

Berechnet für: Helfer
Menge: 5,000 h

USt %: 19,00
